# Spremberg Schwimmhalle
Angebotsaufforderung (GAEB DA XML 3.1, DA83)
Projekt: 24-006
Währung: EUR
Vergabeart: Öffentliche Ausschreibung
Eröffnung: 24.09.2025 15:19:22
Ausführungsbeginn: 11.03.2025
Ausführungsende: 10.04.2025
Auftraggeber: Bauconzept (C300106258), E-Mail h.wich@bauconzept.com
Erstellt mit: NEVARIS/ GXML Toolbox V3.3 R20240815, NEVARIS 25.2.0, 17.02.2026

## Los 11: Vorhangfassade

*Hinweis: Objektbeschreibung*
Die innerstädtisch gelegene kommunale Schwimmhalle Spremberg aus dem Jahr 1984 soll baulich technisch und energetisch saniert werden.

Geplant ist eine umfassende und zügige bauliche Sanierung und Modernisierung der Bestandshalle, inklusive einer Erweiterung der technischen Anlagen.

Das Sportbad hat eine Gesamtfläche von ca. 1500 m2 mit einem 25 m langen 4- Bahnen- Schwimmbecken.
Das Gebäude ist eingeschossig, wurde in einer Skelettbauweise errichtet und ist voll unterkellert. Die Außen- und Innenwände bestehen größtenteils aus Mauerwerk

Umgestaltung Badehalle
Das 25m Schwimmerbecken wird auf der Nordseite (Fensterfassadenseite) aufgebrochen und um 1,5 Bahnen erweitert. Das Nichtschwimmbecken wird ebenso aufgebrochen und auf insgesamt 130qm Wasserfläche erweitern. Die Becken werden alle als Edelstahlbecken mit einer Doppelrinne ausgebildet. Das NSB erhält zusätzlich eine Kinderrutsche.
Durch die Anpassungen der Beckengrößen wird entsprechende die Badehalle zur Nordseite hin und zur Schaffung von Lagerräumen im EG (Schulen, Vereine) sowie Technikaufstellflächen im UG erweitert. Dafür wird die komplette Dachkonstruktion zurückgebaut und durch neue Stahlfachwerkträger inkl. Trapezblech ersetzt.

Der Erdwall auf der Nordseite sowie die Treppenanlagen auf der West- und Ostseite werden durch die Hallenverbreiterung komplett zurückgebaut und abgefahren. Die Außenwände werden zur Fassadensanierung im Bereich des Kellers bis zur Bodenplatte freigelegt, um die Abdichtung sowie Dämmung der erdberührenden Bauteile zu ertüchtigen.

Technikräume
Der Zugang zum Kellergeschoss bleibt weiterhin in seiner Lage bestehen.
Die Bodenplatte des Chlorgasraums wird auf die Geländeoberfläche herabgesetzt.
Das Kellergeschoss bleibt weiterhin der Unterbringung der Technik vorbehalten. Es wird im Nord-Ost-Bereich durch einen Anbau ergänzt, welcher hauptsächlich als Aufstellfläche für das neue Lüftungsgerät der Badehalle dient.
Im Erdgeschoss werden durch den Anbau die Lagerräume für Schul- und Vereinssport sowie die Vergrößerung des Kinderspielbereichs ermöglicht.

*Hinweis: Hinweis HPL-Fassade*
An die Badehalle und den Funktionstrakt ist eine vorgehängte HPL-Platten-Fassade anzubringen.
Vorgesehen ist eine isolierte Alu-/Edelstahl-Unterkonstruktion,
eine Dämmschicht von 200 mm Mineralwolle, 42 mm Luftspalt und 8 mm HPL-Platte.
Auf eine weitgehend wärmebrückenfreie Unterkonstruktion ist zu achten.

### Titel 1 Vorhangfassade HPL

#### Untertitel 1.1 Vorbereitende Arbeiten

**1.1.10 Baustelleneinrichtung**
Benötigte Einrichtung des AN, entsprechend den geltenden
Vorschriften der BauBG, nur für eigene Nutzung,
Standzeit für Dauer der eigenen Arbeiten.
Zentrale BE, wie Wasser, WC, Strom, Lagerfläche steht zur Verfügung.
Menge: 1,000 St

**1.1.20 Statik**
Erstellung einer prüffähigen statischen Berechnung für die gesamte
Fassadenbekleidung, unter Berücksichtigung der einschlägigen
DIN-Normen, sowie der zum Einsatz gelangenden Materialien
und der Ermittlung der zulässigen Dübelbelastungswerte
entsprechend der bauaufsichtlichen Zulassung. Aufstellen Windlastberechnung.
Berücksichtigung des Ausdehnungsverhaltens der Fassadentafeln.
Einsatz von Fest- und Gleitlagern. Übergabe zweifach in Papierform an AG.
Menge: 1,000 St

**1.1.30 Verlege- und Detailpläne**
Herstellung der erforderlichen Raster-, Montage- und
Dübelsetzpläne sowie Detailpläne für die verschiedenen
Anschlusssituationen der Einzelpositionen, sowie ein Fugenteilungsplan.
Vorlage bei AG 3 Wochen vor Ausführung in zweifacher Ausführung.
Menge: 1,000 St

**1.1.40 Dokumentationsunterlagen**
Zusammenstellung und Übergabe der gesamten Dokumentation
am Ende  der Baumaßnahme mit Ordnerstruktur in Stehordnern
inkl. Inhaltsverzeichnis 3-fach dem AG zu übergeben.
Inhalt:
- Fachbauleitererklärung
- Statischen Berechnungen inkl. aller Pläne und Nachweise
- Produktdatenblätter
- Allgemeine Bauaufsichtliche Zulassungen
- Übereinstimmungserklärungen
- Werk- und Montagepläne, ausgeführter Stand
- Revisionsunterlagen
- Pflege-, Reinigungs- und Wartungsanleitungen
- Wartungsplan für Wartungsfugen (dauerelastisch)
- Nachweise für die Brandstoffklassen/ Zulassung im System
Menge: 1,000 St

**1.1.50 Bauteile schützen, Folie**
Fenster zum Schutz mit Folie (PE >= 0,2 mm) abkleben oder
staubdicht  abdecken. Beseitigung der Abdeckmaterialien nach
Beendigung der Arbeiten.
Menge: 175,000 m²

#### Untertitel 1.2 Unterkonstruktion

**1.2.10 Unterkonstruktion, VHF-Platten, Alu-/Edelst.-/KST senkrecht**
Unterkonstruktion für Vorgehängte Hinterlüftete Fassade mit
großformatigen Fassadenplatten, mit senkrechten Tragprofilen,
Tragkonsolen aus Kunststoff (glasfaserverst. Polyamid)
Schwerter aus Aluminium oder Edelstahl
Vertikale Tragprofile aus Aluminium (T-Form)
Verankerungsmittel: Langschaftdübel, Bolzenanker oder
eingeklebte Ankerstangen;
Unterkonstruktion inkl. Befestigungs- und Verbindungsmittel.
Zwängungsfreie Montage der Platten durch Längenänderung
infolge Temperaturschwankungen sicherstellen.
Unebenheiten bis 20 mm so ausgleichen, dass eine planebene
Fassadenfläche erzielt wird.
Bekleidungsart : HPL-Platten
Abstand - Bekleidung von Wand : 242 mm
Plattenformat h/b: verschiedene, 50 x 30 bis 400 x 168 cm
Verankerungsgrund : KS-Wand, Beton
Unterkonstruktion passivhausgeeignet mit bauaufsichtlicher Zulassung

Angeb. System : '....................................................'
Menge: 1330,000 m²

**1.2.20 Thermische Trennelemente, Unterkonstruktion, VHF**
Thermische Trennelemente aus Kunststoff, für Leichtmetall-
Unterkonstruktion der Vorgehängten Hinterlüfteten Fassade,
zwischen Wandgrund und Wandhaltern der senkrechten
Unterkonstruktion, passend zu den Wandhaltern.
Elementdicke : 5 - 6 mm
Baustoffklasse : B 1
Wärmeleitfähigkeit : 0,08 W/mK
Druckfestigkeit : ca. 9 N/mm²
Schlagzähigkeit : ca. 15 N/mm²
Angeb. Fabrikat/ Typ : '....................................................'
Menge: 1330,000 m²

**1.2.30 Unterkonstruktion Randbereiche, Zulage**
Zulage für den Mehrbedarf der vorbezeichneten Wärmeschutz-
Unterkonstruktion im Bereich von Gebäudeecken, Laibungen
und Fassadenausschnitten,
Liefern und montieren
Menge: 100,000 m2

**1.2.40 Unterkonstruktion abgehängte Decke Eingang**
Unterkonstruktion für Fassadenplatten  im Bereich der abgehängten
Decke am Eingang, Streifenbreite ca 1,25 m
Abhänghöhe ca 84 cm, Dachträger IPE 180,
Liefern und montieren
Menge: 9,000 m2

**1.2.50 Dauerhaft verbleibende Gerüstanker übergeben**
Lieferung und Montage von verbleibenden Gerüstankern aus Edelstahl
gemäß DIN 4426 Absatz 7.
Die Gerüstanker sind immer in den Plattenfugen anzuordnen.
Demontage und Übergabe der vor Ort verbleibenden Gerüstanker.
Ein Gerüstverankerungsplan ist der Bauleitung vor Beginn der Arbeiten
zur Genehmigung vorzulegen.
Wandabstand Fassadenplatten ca 240 mm.
Menge: 26,000 St

#### Untertitel 1.3 Dämmung Plattenfassade

**1.3.10 Wärmedämmung aus Mineralwolle 20 cm, 035, vk**
Lieferung und Montage von Fassadendämmplatten für hinterlüftete
Außenwandbekleidungen gemäß DIN EN 13162 aus nicht
brennbarem Faserdämmstoff, Euroklasse A1 (DIN EN 13501-1);
Anwendungsgebiet WAB, WZ,
- Typ Steinwolle VS (mit Vlieskaschierung, schwarz)
Wärmedämmung aus Mineralwolle 20 cm, 035, vk
Länge x Breite: 1000 mm x 625 mm
Dämmplatten im Verband dichtgestoßen verlegen und mit geeigneten
Dämmstoffhaltern entsprechend der VOB Teil C
(DIN 18351 ATV Fassadenarbeiten) sowie der DIN 18516 auf
vorhandenem Untergrund befestigen. Die Dämmplatten sind
im Mittel mit 5 Dämmstoffhaltern pro m² mechanisch zu befestigen.
An Durchdringungen, z. B. Teile der Unterkonstruktion und
den Anschlussprofilen, sind sie dicht anzuschließen.
Verschnitte und Nachbesserungen werden nicht gesondert vergütet.
Es sind vorzugsweise Dämmstoffhalter zu verwenden,
die gewährleisten,  dass die volle Dämmschichtdicke an den
Befestigungsstellen erhalten bleibt.

Angebotens Fabrikat/Typ:
'....................................................'
Menge: 1290,000 m2

**1.3.20 Wärmedämmung aus Miwo 10 cm, 035, B= 24 cm**
Wärmedämmung aus Mineralwolle, wie in Vorposition
detailliert beschrieben,  jedoch
seitliche Leibungsverkleidung und untere Sturzverkleidung
Freie Öffnung im EG Saunainnenhof
Breite 240 mm
WLG 035
Dicke 100 mm
Menge: 6,000 m

**1.3.30 XPS Platten als Sockeldämmung 20 cm, H 50 cm, 035**
Wärmedämmschicht erdberührter Wandbereiche am Sockel
Sockeldämmung mit mittlerer Druckbelastbarkeit
aus extrudiertem Polystyrol-Hartschaum (XPS)
entsprechend DIN EN 13164 liefern und anbringen
Anwendungsgebiet gem. DIN 4108-10: PW-dm
Dicke: 200 mm
Wandhöhe ca 50 cm
Bemessungswert der Wärmeleitfähigkeit: 0,035 W/(m K)
Einschließlich Anschluss an Perimeterdämmung.
Untergrund Beton mit PMBC, Anbringung geklebt und gedübelt.
Menge: 100,000 m²

#### Untertitel 1.4 Bekleidung Fassade HPL

*Hinweis: Hinweis Fassadenplatten*
Die Platten der Fassadenverkleidung haben verschiedene Größen
(siehe Ansichten). Das Zuschneiden von Passplatten ist einzurechnen,
sowie alle erforderlichen Zubehörteile. Abstand von Außenwand 242 mm.
Die Profie sind nach Angabe des Planers zu beschichten.

**1.4.10 Fassadenbekleidung HPL 8 mm auf Alu UK, BH**
Lieferung und Montage einer Fassadenbekleidung als ebene Plattenfassade
aus HPL-Fassadentafeln auf zuvor beschriebener Unterkonstruktion gemäß
Vorschriften des Herstellers, auf Badehalle und Saunahof.

Fassadenplatten, dekorative Hochdruck-Schichtpressstoffplatten (HPL)
auf Basis thermohärtender Harze, homogen verstärkt mit Fasern aus
Zellulose verpresst, mit wetter- und lichtgeschützter Außenschicht.
Dicke: 8 mm
Platten: Trespa od. glw.
Farbe gemäß Trespa Farbpalette od. glw.

Oberfläche: Trespa Uni Colours, White A03.0.0

Montage: sichtbar genietet;
nach vorgegebenem Muster gemäß Fassadenplänen/Ansichten,
Plattenaufteilung gemäß beiliegenden Plänen,
genaue Plattengröße nach Aufmaß vor Ort.
Fassadenhöhe ca 9,00 m
Formate: vorwiegend großformatig, siehe Ansichten
Die Montageabstände richten sich nach den statischen Erfordernissen.
Die Befestigung der Platten erfolgt mit kopflackierten Blindnieten
gemäß Zulassung auf der Alu - Unterkonstruktion.
Nietkopfdurchmesser  :  16 mm
Bohrlochdurchmesser in der Platte  :
  Festpunkt  5,1 mm,
  Gleitpunkte  10 mm,

Die Montage der Fassadenplatten erfolgt im Regelfall mit offenen horizontalen
Fugen und einer Fugenbreite von ca. 10 mm, Vertikalfugen werden mit  10 mm
Fuge ausgeführt.
Bei der Montage sind die Verarbeitungsrichtlinien des Herstellers unbedingt
zu beachten.
Auf die Ausführung mittels Fest- und Gleitpunkten wird hier ausdrücklich
verwiesen, wobei die Befestigungspunkte zwängungsfrei angebracht werden
müssen. Hinterlegung der Fugen mit EPDM-Bändern.
Auf eine ausreichende Hinterlüftung ist zu achten (DIN 18516 T.1)
Plattenformat b/h: verschiedene, 50 x 30 bis 398 x 153 cm
angebotenes Fabrikat/Typ:
'....................................................'
Menge: 785,000 m2

**1.4.20 Fassadenbekleidung HPL 8 mm auf Alu UK, FG**
Fassadenbekleidung aus HPL-Fassadentafeln, wie in Vorposition
detailliert beschrieben,  jedoch
Funktionsgebäude, Höhe ca 6,0 m
Farbe Oberfläche: Trespa Naturals, Sintered Alloy NM04, Fa. Trespa od. glw.
angebotenes Fabrikat/Typ:
'....................................................'
Menge: 545,000 m2

**1.4.30 Seitl. Leibungsbekleidung Fassadenplatten, T = 20 cm**
Seitliche Leibungsbekleidung der Fassadenbekleidung, wie in
vorheriger Position "Fassadenbekleidung" detailliert beschrieben,
jedoch als seitliche Fensterleibungen aus HPL Fassadenplatten,
einschließlich UK und Dämmung,
anschließend an Fensterrahmen nach den Zeichnungen und
Regeldetails des Planers, einschl. Eckausbildung.
Tiefe: ca 20 cm
Menge: 105,000 m

**1.4.40 Seitl. Leibungsbekleidung Fassadenplatten, T = 49 cm**
Seitliche Leibungsbekleidung der Fassadenbekleidung, wie zuvor
detailliert beschrieben,
jedoch im Innenhofbereich UG
anschließend an Fensterrahmen nach den Zeichnungen und
Regeldetails des Planers, einschl. Eckausbildung.
Tiefe: ca. 49 cm
Menge: 9,000 m

**1.4.50 Seitliche Bekleidung, Anschluss Platten an Glasfassade, T= 30 cm**
Seitlicher Anschluss der Fassadenbekleidung, an Glasfassade Nord
aus HPL Fassadenplatten, einschließlich UK und Dämmung,
mit Eckausbildung an Wandvorlage mit Winkelprofil;
anschließend an Aluprofil der Glasfassade nach den Zeichnungen
und  Regeldetails des Planers, Leibungstiefe ca. 30 cm
Menge: 9,000 m

**1.4.60 Stirnseite Wand, HPL-Tafeln, VHF, Zulage, B = 105 cm**
Verkleidung Stirnseite Wand der Vorgehängten Hinterlüfteten Fassade
aus HPL-Tafeln, mit Bekleidungselementen, passend zur
Fassadenausbildung, inkl. evtl. erforderlicher Unterkonstruktion
und Fugenabdichtung sowie Herstellen der Anschlüsse, als Zulage.
Ansichtsbreite ca 105 cm.
Menge: 18,000 m

**1.4.70 Obere Leibungsbekleidung Fassadenplatten, T = 20 cm oS**
Leibungsbekleidung der Fassadenbekleidung, wie in
Position "Fassadenbekleidung" detailliert beschrieben
jedoch als obere Fensterleibungen ohne Sonnenschutz
aus HPL Fassadenplatten, einschließlich UK und Dämmung
anschließend an Fensterrahmen nach den Zeichnungen und
Regeldetails des Planers, einschl. Eckausbildung und
durchlüftetes Winkelprofil.
Tiefe: ca 20 cm
Menge: 53,000 m

**1.4.80 Obere Leibungsbekleidung Fassadenplatten, mS**
Leibungsbekleidung der Fassadenbekleidung,
als obere Fensterleibungen mit Sonnenschutz
aus HPL Fassadenplatten, einschließlich UK und Dämmung
anschließend an Sonnenschutzkasten
nach den Zeichnungen und Regeldetails des Planers,
mit durchlüftetem Längsprofil und Profil zwischen Sonnenschutzkasten und Unterkante Fassadenplatte.
Menge: 14,000 m

**1.4.90 Obere Leibungsbekleidung Fassadenplatten, T = 49 cm**
Obere Leibungsbekleidung der Fassadenbekleidung, wie zuvor
detailliert beschrieben,
jedoch im Innenhofbereich UG
anschließend an Fensterrahmen nach den Zeichnungen und
Regeldetails des Planers, einschl. Eckausbildung und Längsprofil.
Tiefe: ca. 49 cm
Menge: 15,000 m

**1.4.100 Oberer Anschluss Platten an Glasfassade, stumpf**
Oberer Anschluss der Fassadenbekleidung, an Glasfassade Nord
aus HPL- Fassadenplatten, einschließlich UK und Dämmung
anschließend an Aluprofil der Glasfassade nach den Zeichnungen
und  Regeldetails des Planers, stumpfer Anschluss.
Menge: 54,000 m

**1.4.110 Unterdecke Eingang Fassadenplatten, T = 125 cm**
Unterdecke aus Fassadenbekleidung am Eingang,
mit Anschluss an Eingangstür aus HPL Fassadenplatten,
anschließend an Türrahmen nach den Zeichnungen und
Regeldetails des Planers, einschl. Eckausbildung mit Längsprofil.
Tiefe: ca 125 cm
Menge: 8,000 m2

**1.4.120 Außenecke, Aluminiumprofil, VHF**
Eckausbildung für Vorgehängte Hinterlüftete Fassade
(Gebäudeecken und Wandvorlagen),
mit großformatigen  Fassadentafeln,
mit Aluminium-Eckprofil und Unterkonstruktion.
Unterkonstruktion : Winkel
Menge: 58,000 m

**1.4.130 Innenecke, offen, Aluminium-UK, VHF**
Eckausbildung als offene Innenecke, mit Unterkonstruktion aus
Aluminiumwinkelprofilen für Vorgehängte Hinterlüftete Fassade,
mit großformatigen Fassadentafeln. Profil auf zwei Holzlatten im
Eckbereich als Unterkonstruktion anbringen.
Menge: 26,000 m

**1.4.140 Oberer Fassadenabschluss**
Lieferung und fachgerechte Montage von horizontalem Fassadenabschluss, einschließlich UK und Dämmung, mit Aluminium-Lüftungsprofilen
für oberen Fassadenabschluss  als "Kleintierschutz", 2-fach gekantet,
Anschluss an OSB-Platte;
Der freie Lüftungsquerschnitt muss mind. 50 cm²/m betragen,
Tiefe der Hinterlüftung 42 mm
Menge: 260,000 m

**1.4.150 Anschluss Fensterbank**
Anschluss an Fensterbank herstellen, mit Längsprofil (Insektenschutzgitter),
Fassade mit Wärmedämmung, Anpassung der Plattenund der UK.
Menge: 42,000 m

**1.4.160 Fugendichtband 40/10 mm**
Schnell expandierendes Fugendichtband 40/10 mm mit seitenflächig
imprägniertem Weichschaumstoff, schlagregendicht nach
DIN 18542 BG1, liefern und und Anschlussfuge zum
Abdeckblech schlagregendicht herstellen.
Menge: 358,000 m

**1.4.170 Unterer Anschluss an Glasfassade**
Anschluss an Kantblech Glasfassade mit VHF von unten herstellen,
mit Längsprofil (Insektenschutzgitter).
Menge: 55,000 m

**1.4.180 Unterer Fassadenabschluss**
Fassadenabschluss unten, Platten und Dämmung,
Ausführung entsprechend Herstellerrichtlinie
Der Abschluss ist mit einem Insekten-Lochblech auszuführen,
Lüftungsquerschnitt frei und unversperrt min. 150 cm2/m
Farbwahl nach Farbkarte des Herstellers.
Farbton: schwarz RAL 9005
Menge: 260,000 m

**1.4.190 Unterer Fassadenabschluss schräg, Zulage**
Fassadenabschluss unten schräg, Platten und Dämmung,
bei Geländeübergang, ca 2-3 °, als Zulage.
Menge: 50,000 m

**1.4.200 Unterer Fassadenabschluss getreppt, Zulage**
Fassadenabschluss unten abgetreppt, Platten, UK und Dämmung,
10 Stg 16,7/30 cm, als Zulage, Treppe Innenhof.
Menge: 5,000 m

**1.4.210 Fassadendurchdringungen rund bis 50 mm**
Zulage für das Herstellen von Aussparungen in der Fassadenbekleidung  bis 50 mm Durchmesser.
Die Durchdringungen müssen umlaufend mindestens 5 mm größer
sein als das durchdringende Bauteil.
Menge: 2,000 St

**1.4.220 Reinigung Fassade**
Die Reinigung der Fassadenbekleidung umfasst das
Entfernen von Verunreinigungen. Die Reinigung ist gemäß
den Reinigungsempfehlungen des Herstellers der
Fassadenbekleidung vorzunehmen, auch Leibungen.
Menge: 1330,000 m²

#### Untertitel 1.5 Abdeckblech, Fensterbänke

**1.5.10 Anschlussblech, Z 320 mm, Aluminium, VHF, üb Sockel**
Anschlussblech aus Aluminium für die Fassadenbekleidung BH
über dem Dach FG, als Tropfblech, zweifach gekantet.
Über der Sockeldämmung Wand BH
Blechdicke : 1 mm
Zuschnitt : 320 mm
Menge: 54,000 m

**1.5.20 Abdeckblech, Z 100 mm, Aluminium, Sturz**
Anschlussblech aus Aluminium für den Fensteranschluss, innen,
Kellerfenster, als Abdeckwinkelblech, einfach gekantet.
Befestigung an Betonsturz
Blechdicke : 1 mm
Zuschnitt : 100 mm
Farbe: RAL 7039 quarzgrau
Menge: 16,000 m

**1.5.30 Sockelblech, Z 150 mm, Aluminium, auf XPS-Dämmung**
Sockelblech aus Aluminium für den Sockelabschluss, im Erdbereich,
an XPS Sockeldämung befestigen, einfach gekantet.
Blechdicke : 1 mm
Zuschnitt : 150 mm
Farbe: RAL 7039 quarzgrau
Menge: 170,000 m

**1.5.40 Fensterbank, außen, bei WSG, 270 mm, Alu RAL**
Fensterbank in Vorgehängter Hinterlüfteter Fassade,
unter Wetterschutzgitter an Lüfterzentrale
mit seitlichen Aufkantungen für Anschluss, Anschraubsteg 25 mm
und 40 mm Abkantung, auf Vorderseite.
 Leistung mit Antidröhnstreifen und elastischer Fensterbankabdichtung.
Unterseitige Verankerung mit verstellbaren Befestigungswinkeln
gegen Abheben einschl. Ausschäumen.
Material : Alu-pulverbeschichtet
Farbe RAL 7039 quarzgrau
Dicke : 1,5 mm
Länge : 4,0 m
Breite : 270 mm
Menge: 4,000 m

**1.5.50 Aluminium-Mauerabdeckung, Z 810 mm, d= 2 mm**
Aluminium - Mauerabdeckung, auf 24 cm starkem Mauerwerk,
3-fach gekantet, bei freier Fensteröffnung Saunahof
aus 2 mm dickem Alu-Blech,
äußere Abkantung:  40 mm,
waagerechte Breite:  610 mm,
innere Abkantung:  70 mm,
Gesamtabwicklung:  ca. 810 mm,
Farbe: RAL 7039 quarzgrau
einschließlich Befestigungsmaterial,
komplett liefern, auf vorhandenen Kanthölzern montieren,
mit OSB-Grobspanplatte d = 30 mm, B= 500 mm
mit konischem Distanzprofil im Gefälle nach außen verlegen.
Menge: 2,400 m

#### Untertitel 1.6 Beschriftung Halle

**1.6.10 Anfertigung der Buchstaben**
Buchstaben aus farbigem Alumnium, für Gebäudebeschriftung außen,
mit Abstand vor die Fassade zu montieren,
Abstand zur Fassadenplattenoberfläche ca. 5 cm,
Plattenabstand der vorgehängten Fassade zur Wand 250 mm
wie folgt:
- Schriftzug "SCHWIMMHALLE SPREMBERG / GRODK",
- Schriftart: Plateia Bold,
- Gesamtlänge: 12,00 m
- Buchstabenhöhe: 38 cm,
- Materialstärke: min. 3 mm,
- Material: Alumnium AlSiMg 3 mm,
- Oberfläche pulverbeschichtet,
- Farbton: nach RAL 7039,
einschl. Abstandshaltern für vorgesetzte einzelne Befestigung
an der Fassade,
Buchstaben rückseitig mit je 4 Schweißbolzen M6,
Front ohne sichbare Verschraubung,
Einzelbuchstaben herstellen und liefern.
(Montage gesonderte Position)
Menge: 27,000 St

**1.6.20 Montage der Buchstaben**
Buchstaben aus vorbeschriebener Position montieren;
Befestigungsuntergrund: KS-Mauerwerk mit Vorgehängter
Hinterlüfteter Fassade mit HPL-Platten entsprechend oben
beschriebener Hinweise, Montage auf Rohfassade aus KS-Steinen,
lichter Abstand der Buchstaben von der Außenwand: ca. 30 cm,
Befestigung mit zugelassenem System in Eigenverantwortung des AN.
Eindichtung der Montagepunkte regendicht an der VHF.
Menge: 27,000 St

#### Untertitel 1.7 Stundenlohnarbeiten

**1.7.10 Stundensatz Fachwerker**
Arbeiten, welche nicht in den Positionen
erfasst sind und gegen Nachweis zur
Ausführung kommen: Fachwerker
Menge: 5,000 h

Nachhaltigkeit:
  Berechnungsfläche: NGF

USt %: 19,00
